# Techowbrücke
Angebotsaufforderung (GAEB DA XML 3.2, DA83)
Währung: EUR
Erstellt mit: AVAPLAN, AVAPLAN win64bit 25.1.7.4120, 11.08.2026

## Ersatzneubau Techowbrücke, Telekom Deutschland GmbH
Datum: 11.06.2026
EP-Anteile: Löhne; Stoffe; Geräte; Sonstige

### Abschnitt 1 Ankerschienen - KKA der Telekom Deutschland GmbH

#### Titel 1.1 Liefern und Einbauen von Ankerschienen

**1.1.10 Ankerschiene Typ HZA 41/22 - A4 - 250/2**
Ankerschiene HZA 41/22 mit gezahnten Schienenlippen für die justierbare Befestigung von Anschlusskonstruktionen oder vergleichbar,

mit allgemeiner bauaufsichtlicher Zulassung Z-21.4-145, geeignet für Verankerungen in bewehrtem oder unbewehrtem Normalbeton der Festigkeitsklassen von mindestens C20/25 nach DIN EN 206-1, für ruhende Beanspruchungen in beliebiger Lastrichtung mit einem Tragwiderstand von bis zu FRd = 7,0 kN je Befestigungspunkt.

Typ HZA 41/22 - A4 - 250/2
mit
A4 = aus nichtrostendem Edelstahl,
250 = Länge der Schiene [mm] mit 2 Ankern,

oder gleichwertig, liefern und entsprechend der Montageanleitung des Herstellers einbauen.

Einbetonieren der Ankerschienen unabhängig vom Herstellungsverfahren. Einschließlich Reinigen der Ankerschienen von Verschmutzungen, Verunreinigungen etc. (z. B. Betonresten) vor und nach dem Einbau.

Bereitstellung und Lieferung aller benötigen Materialien, Neben- und Hilfsstoffe.

Vorhalten, Auf-, Um- und Abbau erforderlicher Arbeitsbühnen, Arbeitsplattformen, Hebegeräte, Hilfskonstruktionen etc.

Erstellung und Übergabe einer vollständigen Dokumentation der ausgeführten Arbeiten, einschließlich Fotodokumentation, Protokolle und sonstiger erforderlicher Nachweise.

Abrechnung / Erfassung:
Erfasst wird jede eingebaute Ankerschiene mit 1 Stk.
Menge: 82,000 St
